# Motor vía radio dual para toldos y pérgolas, modelo Ora ZRX de Cherubini. Torque de salida: 10 Nm

- Propiedad del archivo: CONSTRUNARIO
- Formato: FIEBDC-3/2012
- Programa: Construnario Versión 3.51
- Fecha de los precios: 11/10/2022
- Divisa: EUR

**CZT45101700** u Motor vía radio dual para toldos y pérgolas, modelo Ora ZRX de Cherubini. Torque de salida: 10 Nm
Función "Supersensibilidad" sobre obstáculos en bajada activable desde el mando a distancia y regulable a 3 niveles (sólo para 10-15-25 Nm). Detección de obstáculos durante la recogida con regulación de la sensibilidad a tres niveles. Control de par para la parada en cierre de los toldos cofre. Posibilidad de memorizar una posición intermedia. Posibilidad de programación desde el mando a distancia y desde el inversor. TOLDOS DE COFRE La posibilidad de regular la fuerza de cierre garantiza el cierre perfecto en los toldos tipo «cofre» evitando sobreexponer la lona a una excesiva tracción. PÉRGOLA En la pérgola el motor se para automáticamente cuando alcanza la posición de máxima extensión: para memorizar el fin de carrera basta con seguir la secuencia correspondiente desde el mando a distancia. Desde este momento el motor cada vez que alcanza la posición de fin de carrera de abertura se para manteniendo la lona siempre en tensión. VERANDA En el veranda es posible activar la función de Auto tensado de lona automático, esto es, cuando alcanza la posición máxima de abertura la lona realiza un retroceso automático programable, que tensiona la lona. CONEXIÓN OPCIONAL Accionamiento cableado. Conexión vía radio con los controles climáticos WindTec, Mistral y Rugiada.
