# Mecanismo cónico con fricción para persiana, referencia 7240F de Cherubini

- Propiedad del archivo: CONSTRUNARIO
- Formato: FIEBDC-3/2012
- Programa: Construnario Versión 3.51
- Fecha de los precios: 11/10/2022
- Divisa: EUR

**7240F** u Mecanismo cónico con fricción para persiana, referencia 7240F de Cherubini
Mecanismo único, para aplicación a derecha e izquierda. (PATENTADO) Sentido de rotación derecha e izquierda. Casquillos intercambiables para eje octogonal de 40, 50 y 60 mm. Freno con muelle en acero. Material: Zamak. 7240F MECANISMO CÓNICO CON FRICCIÓN Acoplamiento con fricción. Sistema de fijación con prisionero integrado.
