# Ascensor para edificios de baja altura, modelo Gen360™ de Otis. Capacidad de carga: 320 a 1.000 Kg

- Propiedad del archivo: CONSTRUNARIO
- Formato: FIEBDC-3/2012
- Programa: Construnario Versión 3.51
- Fecha de los precios: 11/10/2022
- Divisa: EUR

**Gen360** u Ascensor para edificios de baja altura, modelo Gen360™ de Otis. Capacidad de carga: 320 a 1.000 Kg
Construcción e impermeabilización sin salientes Sin cortar la cubierta Mejor aislamiento Compatible con altura de hueco reducida (altura de la cabina + 400 mm) a 1 m/s, 1,6 m/s y 1,75 m/s
