# Kit de alarma Sync Smart Home de Yale. Control vía app

- Propiedad del archivo: CONSTRUNARIO
- Formato: FIEBDC-3/2012
- Programa: Construnario Versión 3.51
- Fecha de los precios: 11/10/2022
- Divisa: EUR

**SYNSMARHO** u Kit de alarma Sync Smart Home de Yale. Control vía app
Disfruta de una tranquilidad absoluta con nuestra Alarma Sync Smart Home. Conéctate desde cualquier lugar y recibe alertas y notificaciones en tiempo real cuando se accione la alarma. La función de geolocalización te recuerda que debes activar la alarma cuando sales de casa. Una cosa menos de qué preocuparse. Nuestra alarma Sync funciona con Philips Hue, Amazon Alexa* y Google Assistant*, combinando luces, sonido y voz para crear la máxima seguridad disuasiva. * Amazon Alexa y Google Assistant disponibles próximamente. Características de Producto: Control vía app Notificaciones en tiempo real Fácil instalación y configuración Activa y desactiva la alarma remotamente Control por zonas Función de geo-localización Alcance de 200m Personaliza tu sistema con hasta 40 accesorios Sistema sin cuotas mensuales Conectividad con el ecosistema Yale Smart Living Compatible con Apple Watch Encriptación segura
