# Caja fuerte de alta seguridad, referencia YSFM/400/EG1 de Yale. Lector de huella

- Propiedad del archivo: CONSTRUNARIO
- Formato: FIEBDC-3/2012
- Programa: Construnario Versión 3.51
- Fecha de los precios: 11/10/2022
- Divisa: EUR

**YSFM400EG1** u Caja fuerte de alta seguridad, referencia YSFM/400/EG1 de Yale. Lector de huella
La caja fuerte de máxima seguridad con lector de huellas dactilares te proporciona seguridad y la conveniencia de una fácil apertura usando tu huella dactilar y la capacidad de almacenar hasta 100 huellas digitales. Combina un acceso rápido y una seguridad reforzada con una placa anti-taladro en las zonas clave y una puerta cortada a láser para obtener la máxima seguridad contra todo tipo de ataques. Características: Acceso a través de huella dactilar y código PIN Almacena hasta 100 huellas dactilares Puerta cortada a láser - reforzada con placa blindada antitaladro Mecanismo de apertura automático Cerradura motorizada de alta seguridad Bloqueo de la cerradura durante un minuto después de tres intentos de código incorrectos Pantalla de teclado LCD Luz interior para una mejor iluminación Ganchos interiores para organizar los objetos Batería de respaldo exterior de 9V para uso en caso de que las pilas se agoten Pilas incluidas
