# Cerradura de embutir antipalanca, referencia 48E de Yale

- Propiedad del archivo: CONSTRUNARIO
- Formato: FIEBDC-3/2012
- Programa: Construnario Versión 3.51
- Fecha de los precios: 11/10/2022
- Divisa: EUR

**48EYAL** u Cerradura de embutir antipalanca, referencia 48E de Yale
Caja cerrada Medio cilindro redondo por el exterior y pomo en el interior Cilindro ref. CIL45E48E52 Palanca y gancho antipalanqueta Picaporte reversible Dimensiones: Y50-X80 Frente Bicapa
