# Cerraduras de seguridad para puertas semiautomáticas, tipo 96 referencia 03.095.00 de Gervall. Puerta izquierda

- Propiedad del archivo: CONSTRUNARIO
- Formato: FIEBDC-3/2012
- Programa: Construnario Versión 3.51
- Fecha de los precios: 11/10/2022
- Divisa: EUR

**03.095.00** u Cerraduras de seguridad para puertas semiautomáticas, tipo 96 referencia 03.095.00 de Gervall. Puerta izquierda
Cerraduras de seguridad para puertas semiautomáticas. Fabricadas con caja de aluminio inyectado a arranque y tapa de plástico trasparente para que se pueda observar el funcionamiento desde el exterior. Cerraduras con el sistema de desbloqueo del enclavamiento mecánico de seguridad en el puente contacto por lo que en una sola operación se instala puente contacto y desenclavamiento mecánico, consiguiendo una adaptación a las puertas semiautomáticas rápida y simple. La referencia tipo 03.096.0F / 03.095.0F dispone de contacto serie de puertas y contacto serie de cerraduras y la referencia 03.096.00 / 03.095.00 dispone de los mismos contactos pero también de un contacto auxiliar que indica que la cerradura esta abierta.
