# Contacto de seguridad para puertas semi automáticas exteriores, referencia 07.105A.00 de Gervall

- Propiedad del archivo: CONSTRUNARIO
- Formato: FIEBDC-3/2012
- Programa: Construnario Versión 3.51
- Fecha de los precios: 11/10/2022
- Divisa: EUR

**07105A00** u Contacto de seguridad para puertas semi automáticas exteriores, referencia 07.105A.00 de Gervall
Contactos de seguridad con los conectores vista especialmente diseñados para su instalación en puertas semiautomáticas Los contactos tipo 105, 106 y 107 disponen de dos piezas, el contacto y el puente contacto. En los contactos tipo 105 el puente de contacto entra dentro del contacto para cerrar el circuito eléctrico y en los contactos tipo 106 y 107 el puente de contacto es una superficie metálica plana sobre la que hacen tope los salientes del contacto y cierran el circuito eléctrico. Todos los contactos disponen de remaches bimetálicos Ag. Sn. 90/10 auto-limpiantes y de arranque. El tipo 628 es un doble contacto con retención magnética para adaptar en puertas manuales de cabina, las mantiene cerradas e indica eléctricamente que lo están.
