# Placa one internacional, referencia GW16122TB de Gewiss. Para caja universal. Tecnopolímero. 2 módulos

- Propiedad del archivo: CONSTRUNARIO
- Formato: FIEBDC-3/2012
- Programa: Construnario Versión 3.51
- Fecha de los precios: 11/10/2022
- Divisa: EUR

**GW16122TB** u Placa one internacional, referencia GW16122TB de Gewiss. Para caja universal. Tecnopolímero. 2 módulos
Materiales resistentes, formas clásicas. Una línea de placas sencillas y estilo clásico que realza lo mejor de cada ambiente, añadiendo un toque de armonía y belleza a las paredes de los hogares. Disponible en 11 colores diferentes y en modularidad de 2 a 2+2+2+2 módulos, horizontal y vertical, para cajas redondas y cuadradas. Hechas en tecnopolímero y en versiones pintadas y metalizadas, las placas ONE International están disponibles en todos los colores, permitiendo que su imaginación corra libre.
