# Luminaria vial led, serie Street, referencia GW87410 de Gewiss. 700 mA, 220/240 V-50/60 Hz, IP66 - Clase II

- Propiedad del archivo: CONSTRUNARIO
- Formato: FIEBDC-3/2012
- Programa: Construnario Versión 3.51
- Fecha de los precios: 11/10/2022
- Divisa: EUR

**GW87410** u Luminaria vial led, serie Street, referencia GW87410 de Gewiss. 700 mA, 220/240 V-50/60 Hz, IP66 - Clase II
Street [O3] es una innovadora luminaria vial estudiada para la iluminación de vías públicas y privadas, grandes áreas externas y aparcamientos. La componibilidad de los módulos LED y las diversas ópticas permiten obtener diferentes niveles de iluminación que satisfacen una amplia gama de requerimientos de proyecto. La tecnología [O3] Optical Output Optimized confiere una gran versatilidad y garantiza unas altas prestaciones en el dispositivo.
