# Lámina impermeable transpirable para tejados de Würth. 1,5x50m

- Propiedad del archivo: CONSTRUNARIO
- Formato: FIEBDC-3/2012
- Programa: Construnario Versión 3.51
- Fecha de los precios: 11/10/2022
- Divisa: EUR

**068100109496175** m2 Lámina impermeable transpirable para tejados de Würth. 1,5x50m
? Lámina impermeable transpirable. ? Impermeable y transpirable. ? Segura y duradera. ? Resistente a la tracción. ? Extremadamente resistente al agua, estanca al aire y al viento, y al mismo tiempo una alta permeabilidad al vapor de agua. ? Fácil y rápida colocación. ? Ligera de peso. ? Norma armonizada: EN 13859- 1:2014 y EN 13859-2:2014. Aplicaciones ? Ideal en cubiertas inclinadas (pendiente mínima 18%). ? Paredes y paramentos verticales, antes de aplicar el revestimiento. ? Recubrimiento transpirable del sistema de aislamiento. ? Aplicable sobre cubiertas de hormigón, madera y metálicas que cumplan con los anteriores requisitos. ? Para otro tipo de aplicación consultar al Departamento Técnico. Precauciones de uso ? No aplicar la lámina LIT en condiciones climatológicas adversas de lluvia, nieve, viento, etc. ? No es recomendable la utilización de la lámina LIT en superficies totalmente horizontales, ni inclinaciones inferiores al 18%. ? Para fachadas ligeras en acero y fachadas ventiladas con juntas cerradas.
