# Lámina asfáltica de betún modificado con elatómero SBS, Alfaseal de Würth

- Propiedad del archivo: CONSTRUNARIO
- Formato: FIEBDC-3/2012
- Programa: Construnario Versión 3.51
- Fecha de los precios: 11/10/2022
- Divisa: EUR

**08184100109611** m2 Lámina asfáltica de betún modificado con elatómero SBS, Alfaseal de Würth
Lámina asfáltica de betún modificado con elatómero SBS, con armadura de fieltro de poliéster no tejido y terminación plástica antiadherente por las dos caras. Características - Lámina impermeable para instalación totalmente adherida con uso de soplete. - Conforme con la norma EN 13707:2004, con nº de marcado CE A85/0115. Ventajas - Resistencia a la tracción, desgarro y punzonamiento. - Gran elasticidad y estabilidad dimensional. - Extraordinaria adherencia al soporte y seguridad en los solapes. - Elevada plasticidad. - Plegabilidad -15ºC. Beneficios - Producto duradero. - Gran resistencia a temperaturas extremas (altas y bajas).
