# Tubo flexible circular de acero con pared interior lisa, Lisform de Westaflex. Acero inoxidable AISI 304, acabado brillo

- Propiedad del archivo: CONSTRUNARIO
- Formato: FIEBDC-3/2012
- Programa: Construnario Versión 3.51
- Fecha de los precios: 11/10/2022
- Divisa: EUR

**LISFORM** m Tubo flexible circular de acero con pared interior lisa, Lisform de Westaflex. Acero inoxidable AISI 304, acabado brillo
Tubo fabricado con doble hoja de acero inoxidable AISI 304, acabado brillo, quedando conformado con superficie exterior corrugada y superficie interior lisa. APLICACIONES Salidas de humos y entubado de conductos de obra. Debido a su gran flexibilidad, LISFORM permite el entubado de cualquier conducto de obra que presente problemas de condensación o rotura de paredes interiores. Fácil limpieza y montaje. Se puede cortar y adaptar a la conexión deseada. CARACTERÍSTICAS CONSTRUCTIVAS Lámina exterior reforzada mediante nervios transversales. Lámina interior lisa para disminuir la pérdida de carga y evitar la acumulación de condensados y hollines en el tubo. Diámetros: 80 a 300 mm. PRESENTACIÓN Y LONGITUDES • Ø = 200: barras de 10 metros. • Ø = 250: barras de 3 metros.
