# Tubo rígido circular helicoidal de acero, Westerfix de Westaflex. Con engatillado helicoidal exterior

- Propiedad del archivo: CONSTRUNARIO
- Formato: FIEBDC-3/2012
- Programa: Construnario Versión 3.51
- Fecha de los precios: 11/10/2022
- Divisa: EUR

**WESTERFIX** m Tubo rígido circular helicoidal de acero, Westerfix de Westaflex. Con engatillado helicoidal exterior
El tubo WESTERFIX es un tubo metálico ligero, rígido, construido con engatillado helicoidal exterior. El tubo WESTERFIX tiene una sección máxima para un perímetro mínimo, por lo que en comparación con un conducto rectangular, su peso es menor, factor muy importante en cualquier tipo de instalación. El Código Técnico de la Edificación (CTE) en su documento básico HS3 considera los conductos de chapa fabricados de acuerdo con las condiciones de la norma UNE 100.102:1988 como aceptables para su uso en sistemas de ventilación. Nuestros conductos cumplen además con la norma UNE-EN 1506:2007. APLICACIONES • Ventilación mecánica controlada en viviendas: – extracción en baños, aseos, trasteros, campanas de cocina. – impulsión en dormitorios, comedor y salas de estar. • Climatización. • Ventilación de aparcamientos y garajes. • Ventilación de naves industriales. • Aspiraciones industriales. CARACTERÍSTICAS CONSTRUCTIVAS • El tubo WESTERFIX se puede fabricar REFORZADO, con bordón intermedio entre engatillados. Este tipo de fabricación permite reducir el espesor del conducto y poder seguir trabajando con caudales o presiones elevadas.
