# Repisa de ventana interior, modelo compact de Werzalit. Longitud: 6000 mm. Corte a medida

- Propiedad del archivo: CONSTRUNARIO
- Formato: FIEBDC-3/2012
- Programa: Construnario Versión 3.51
- Fecha de los precios: 11/10/2022
- Divisa: EUR

**COMPACT** m Repisa de ventana interior, modelo compact de Werzalit. Longitud: 6000 mm. Corte a medida
Lenguaje de formas arquitectónicas La repisa de ventana interior compact muestra con su fase destacada en el canto delantero y su imagen de apariencia delgada, un aspecto de líneas rectas adecuado a los tiempos. En este caso es posible un cierre al ras de la pared. Es posible un acabado de pared al ras.
