# Perfil de fachada, modelo Selekta alu de Werzalit. Ancho del perfil: 172 mm

- Propiedad del archivo: CONSTRUNARIO
- Formato: FIEBDC-3/2012
- Programa: Construnario Versión 3.51
- Fecha de los precios: 11/10/2022
- Divisa: EUR

**SELEKTA** m Perfil de fachada, modelo Selekta alu de Werzalit. Ancho del perfil: 172 mm
Maravilla de color en la fachada El perfil de fachada selekta alu ofrece opciones de diseño casi ilimitadas. Al igual que el perfil de fachada selekta renolit original, los perfiles se pueden colocar vertical, horizontal o diagonalmente. Y se pueden combinar con otros sistemas de fachada.
