# Luminaria de exterior, modelo Metronomis LED Fluid de Philips. Flujo luminoso: 1700

- Propiedad del archivo: CONSTRUNARIO
- Formato: FIEBDC-3/2012
- Programa: Construnario Versión 3.51
- Fecha de los precios: 13/10/2022
- Divisa: EUR

**19964400** u Luminaria de exterior, modelo Metronomis LED Fluid de Philips. Flujo luminoso: 1700
Metronomis LED es la primera gama post-top del mundo que ofrece una gama de efectos de iluminación medioambiental, para dar a los proyectos un toque contextual y estético único. Un innovador juego de reflejos, luces y sombras pudiendo crear un patrón medioambiental en el suelo o efectos dentro de la propia luminaria. Los tres nuevos diseños, ofrecen una relación visual y modular con Metronomis I. Por el día, el discreto diseño transparente se funde con el entorno, ya sea contemporáneo o clásico, mientras que su aspecto nocturno es a la vez decorativo y funcional. Metronomis LED, flexible y modular, se presenta en una gama de columnas y gran variedad de sistemas ópticos y efectos. Permite a los arquitectos y diseñadores de iluminación crear un diseño único y homogéneo, pero que refleja las distintas culturas urbanas y las diferencias históricas.
