# Luminaria de exterior, energía solar, modelo Luma gen2 Solar de Philips. Temperatura color: 3000

- Propiedad del archivo: CONSTRUNARIO
- Formato: FIEBDC-3/2012
- Programa: Construnario Versión 3.51
- Fecha de los precios: 13/10/2022
- Divisa: EUR

**62374300** u Luminaria de exterior, energía solar, modelo Luma gen2 Solar de Philips. Temperatura color: 3000
Cumple los objetivos de sostenibilidad de forma rápida y sencilla. Hemos actualizado la luminaria Luma gen2 preferida por los clientes para que funcione con energía solar. Diseño sin aletas, arquitectura preparada para el futuro, mantenimiento sin complicaciones y el mejor rendimiento lumínico de su clase son algunas de las razones que nos hacen sentirnos orgullosos de Luma gen2 Solar. Analicemos en detalles todas las características en las que hemos trabajado para dar respuesta a tus necesidades de iluminación.
