# Lavabo modelo Cayono bowl de Kaldewei. 520x355. Acero vitrificado

- Propiedad del archivo: CONSTRUNARIO
- Formato: FIEBDC-3/2012
- Programa: Construnario Versión 3.51
- Fecha de los precios: 04/11/2022
- Divisa: EUR

**3188_JAL** u Lavabo modelo Cayono bowl de Kaldewei. 520x355. Acero vitrificado
Agradable comodidad gracias a la amplia profundidad interior El diseño purista se completa con superficies ligeramente curvas Los radios amplios permiten una limpieza especialmente sencilla En acero vitrificado KALDEWEI
