# Puerta metálica clásica lisa, serie B4 de Cearco. 810X2070

- Propiedad del archivo: CONSTRUNARIO
- Formato: FIEBDC-3/2012
- Programa: Construnario Versión 3.51
- Fecha de los precios: 13/10/2022
- Divisa: EUR

| Código | Ud | Descripción |
|---|---|---|
| METACLAS | u | Puerta metálica clásica lisa, serie B4 de Cearco. 810X2070 |
