# Tarima de madera machihembrada de Siero Lam. Ancho: 450 a 2000. Largo: 70 a 200

- Propiedad del archivo: CONSTRUNARIO
- Formato: FIEBDC-3/2012
- Programa: Construnario Versión 3.51
- Fecha de los precios: 13/10/2022
- Divisa: EUR

**TAMCHI** m Tarima de madera machihembrada de Siero Lam. Ancho: 450 a 2000. Largo: 70 a 200
El placer de caminar sobre madera es sólo comparable a caminar sobre la arena de la playa o la hierba…. Naturaleza a tus pies. La madera aporta autenticidad, diseño y confort. Su capacidad aislante e inercia térmica regula y suaviza las fluctuaciones de temperatura en los espacios, pudiendo asimilarse a un acondicionamiento bioclimático pasivo, reduciendo la demanda energética. Los suelos de madera son duraderos y resistentes, pero sobre todo estéticos, por lo que son un aliado del interiorismo. La diversidad de formatos, acabados y texturas favorece la sensorialidad de los espacios, transmite calidez y bienestar.
