# Ascesor para huecos pequeños, modelo Next Flex de Orona

- Propiedad del archivo: CONSTRUNARIO
- Formato: FIEBDC-3/2012
- Programa: Construnario Versión 3.51
- Fecha de los precios: 10/11/2022
- Divisa: EUR

**Orona Next Flex** u Ascesor para huecos pequeños, modelo Next Flex de Orona
A la hora de sustituir un ascensor ya instalado o de instalar un ascensor donde no existía, la utilización del espacio se convierte en esencial. Para los retos de optimización de hueco, Orona Next Flex aporta una solución a medida en cada uno de los proyectos, por complejos que estos sean. Súbete a Orona y disfruta de un nuevo entorno sin barreras ni obstáculos.
