# Escaleras mecánicas para alto tráfico modelo Mercator de Orona. Para edificios comerciales

- Propiedad del archivo: CONSTRUNARIO
- Formato: FIEBDC-3/2012
- Programa: Construnario Versión 3.51
- Fecha de los precios: 10/11/2022
- Divisa: EUR

**Mercator** u Escaleras mecánicas para alto tráfico modelo Mercator de Orona. Para edificios comerciales
Escaleras diseñadas para responder a las necesidades de movilidad de alto tráfico dentro de los edificios comerciales. Presentan un excelente rendimiento gracias a la gran calidad y resistencia de sus materiales. Están dotadas de sistemas de seguridad inteligente que permiten garantizar viajes seguros y con marcha suave durante su prolongada vida útil. Además dispone de una amplia gama de opciones de diseño adaptándose fácilmente a cualquier instalación.
