# Bomba hidráulica manual, simple efecto, dos etapas, referencia W20307 de Larzep

- Propiedad del archivo: CONSTRUNARIO
- Formato: FIEBDC-3/2012
- Programa: Construnario Versión 3.51
- Fecha de los precios: 03/11/2022
- Divisa: EUR

**W20307** u Bomba hidráulica manual, simple efecto, dos etapas, referencia W20307 de Larzep
Tipo W para cilindros de simple efecto. Tipo X para cilindros de doble efecto. Disponen de una válvula integrada de 4 vías y 3 posiciones. Las bombas pueden ser de una o dos etapas. Los modelos de dos etapas se utilizan para una rápida aproximación del émbolo a la carga. Rosca de conexión 3/8"-NPT hembra. Todos los modelos están provistos de válvula de seguridad interna para evitar sobrepresiones. Todas las bombas están provistas de asas o clips para su transporte. Los modelos WP21007 y XP21007 disponen de pedal.
