# Bomba neumática para pruebas hidrostáticas, modelo HAP0070 de Larzep. Presión hidráulica máxima (bar): 70

- Propiedad del archivo: CONSTRUNARIO
- Formato: FIEBDC-3/2012
- Programa: Construnario Versión 3.51
- Fecha de los precios: 03/11/2022
- Divisa: EUR

**HAP0070** u Bomba neumática para pruebas hidrostáticas, modelo HAP0070 de Larzep. Presión hidráulica máxima (bar): 70
10 modelos disponibles, desde 70 bar hasta 2.900 bar. Diseñados y fabricados para su sencilla utilización. Estructura de acero ligera y compacta para fácil manejo y protección completa. Manómetro totalmente integrado y protegido. Mandos claramente etiquetados para mayor seguridad. Suministradas con conector de entrada de aire, filtro, regulador, lubricante, manómetro, válvula limitadora neumática, mando On/Off de la bomba, manómetro de presión de aceite. Todas las bombas funcionan con agua. Todas las bombas se suministran con un certificado. Disponibles racores de alta presión y mangueras de alta presión de cualquier longitud. Depósito: 7 litros. Presión de Trabajo del Aire: 1.7 bar a 6.9 bar. Consumo de Aire: 0.79 m³ por minuto / 28 scfm. Puerto de Entrada de aire: 1/2" NPTF hembra. Nivel de Sonido: 90 dBA. Peso: 30 kg. Dimensiones: Largo 485 x Ancho 420 x Alto 450 mm. Manómetro: Escala dual
