# Triturador sanitario, modelo SANIBEST Pro de Sanitrit. Motor: 1100W

- Propiedad del archivo: CONSTRUNARIO
- Formato: FIEBDC-3/2012
- Programa: Construnario Versión 3.51
- Fecha de los precios: 13/10/2022
- Divisa: EUR

**SANIBEST Pro** u Triturador sanitario, modelo SANIBEST Pro de Sanitrit. Motor: 1100W
Con su potente motor de 1100 W, ese triturador sanitario es idóneo para los usos intensivos en lugares públicos. Cuchillas ProX K2 de gran rendimiento Especial uso intensivo, lugares con alta frecuencia de paso Arranque secuencial en caso de bloqueo
