# Ascensor para edificios residenciales, modelo SYNERGY 100 de TKE

- Propiedad del archivo: CONSTRUNARIO
- Formato: FIEBDC-3/2012
- Programa: Construnario Versión 3.51
- Fecha de los precios: 13/10/2022
- Divisa: EUR

**SYNERGY 100** u Ascensor para edificios residenciales, modelo SYNERGY 100 de TKE
El ascensor synergy 100 es la solución perfecta para edificios residenciales. Este ascensor compacto está diseñado con unos materiales resistentes que aumentan su eficiencia y alargan su vida útil. synergy 100: Calidad y eficiencia.
