# Escalera mecánica modelo tugela de TKE. Para gran volumen de pasajeros

- Propiedad del archivo: CONSTRUNARIO
- Formato: FIEBDC-3/2012
- Programa: Construnario Versión 3.51
- Fecha de los precios: 13/10/2022
- Divisa: EUR

**TUGELA** u Escalera mecánica modelo tugela de TKE. Para gran volumen de pasajeros
Nuestra escalera mecánica tugela ha sido diseñada teniendo en cuenta un gran volumen de pasajeros y se ha basado en un patrón de carga de tráfico público. tugela traslada a las personas de forma segura en zonas de mucho tráfico, en todo el mundo y en todo tipo de climas. Con una tecnología y unos componentes fiables, esta escalera mecánica es un socio excepcionalmente fiable.
