# Puerta batiente, serie lacada, modelo 941 de Sanrafael

- Propiedad del archivo: CONSTRUNARIO
- Formato: FIEBDC-3/2012
- Programa: Construnario Versión 3.51
- Fecha de los precios: 13/10/2022
- Divisa: EUR

**941SAN** u Puerta batiente, serie lacada, modelo 941 de Sanrafael
Las puertas batientes o puertas tradicionales son la opción más extendida en puertas de interior, por su simplicidad y funcionalidad. Sanrafael te ofrece puertas abatibles en todos los estilos, tanto sencillas como dobles o con fijo, para que comiences a pensar en tu hogar como tú quieres.
