# Banco modelo Silaos®, referencia 209614.GPRO de Procity. Acero y pla´stico reciclado

- Propiedad del archivo: CONSTRUNARIO
- Formato: FIEBDC-3/2012
- Programa: Construnario Versión 3.51
- Fecha de los precios: 14/10/2022
- Divisa: EUR

**209614GPRO** u Banco modelo Silaos®, referencia 209614.GPRO de Procity. Acero y pla´stico reciclado
Longitud: 1800 mm. Estructura: tubo de acero 30 x 50 mm pintado sobre zinc según nuestra gama de colores. Versión en acero y pla´stico reciclado. Fijación: sobre pletinas.
