# Bolardo modelo Barcelona, referencia 206459.GPRO de Procity

- Propiedad del archivo: CONSTRUNARIO
- Formato: FIEBDC-3/2012
- Programa: Construnario Versión 3.51
- Fecha de los precios: 14/10/2022
- Divisa: EUR

**206459GPRO** u Bolardo modelo Barcelona, referencia 206459.GPRO de Procity
- Ø 270 mm, altura visible 510 mm. - Ø 220 mm, altura visible 600 mm. - Ø 160 mm, altura visible 700 mm. Acabado pintado sobre zinc según nuestros colores. Fijación: - por sellamiento directo, - o con un sistema de amovilidad (vendido por separado) para bolardos. Disponible con 1 o 2 anillas o con tapa asiento de madera.
