# Revestimiento de paredes decorativo acústico en formato de rollos, Vinacoustic Linen de Textura

- Propiedad del archivo: CONSTRUNARIO
- Formato: FIEBDC-3/2012
- Programa: Construnario Versión 3.51
- Fecha de los precios: 14/10/2022
- Divisa: EUR

**VINALIN** m2 Revestimiento de paredes decorativo acústico en formato de rollos, Vinacoustic Linen de Textura
Revestimiento de paredes decorativo acústico en formato de rollos, fabricado sobre capa vinílica microperforada, con tintes la agua, con una magnifica reproducción del lino natural, con las ventajas de la fácil limpieza y resistencia de los revestimientos vinílicos, resistente a roces y rasguños, completamente lavable, diseño imitación lino natural, contando con una amplia gama de colores disponibles, revestimiento ideal en Oficinas, oficinas coworking, museos, casinos, salones de eventos, cines, restaurantes, Hoteles, forrado de tabiques móviles, mamparas divisorias, parques y centros comerciales, centros de congresos, etc. ¿ Busca solucionar problemas por exceso de ruido o reverberación en sus instalaciones? El ruido, además de ser molesto, puede llegar a representar en si un problema, ya que en entornos laborales, el ruido afecta directa y negativamente sobre el rendimiento del trabajador, y en otros sectores, como en el Hotelero o alojamientos, el ruido puede ser motivo de reclamaciones de clientes, mala calidad de la estancia, o anulación de futuras estancias, es necesario efectuar, las acciones necesarias, para garantizar una calidad acústica. ¿Cómo mejorar el ambiente acústico, reducir ruido y crear confort acústico? Cada vez más profesionales del sector, desde Arquitectos, Ingenieros especialistas en acústica, o prescriptores técnicos, valoran de la necesidad e importancia de la calidad y confort acústico, en las diferentes localizaciones, con la implementación de la gama de revestimientos acústicos Vinacoustic Linen, con Alpha W 0,25, la creación de confort acústico y mejora general de la calidad acústica, se consigue de una forma rápida y sencilla. » ± 130 cm ancho de rollo » Gramaje ± 890 gr/m² » Clasificación al fuego C s3 d0 » Rollos de 25 m X 1,30 m » Alpha W 0,25
