# Moqueta modular de diseño inspirado en la naturaleza modelo Desso Desert de Textura

- Propiedad del archivo: CONSTRUNARIO
- Formato: FIEBDC-3/2012
- Programa: Construnario Versión 3.51
- Fecha de los precios: 14/10/2022
- Divisa: EUR

**DESSODES** m2 Moqueta modular de diseño inspirado en la naturaleza modelo Desso Desert de Textura
Moqueta Desso Desert, se trata de una moqueta modular de diseño inspirado en la naturaleza, elegante diseño orgánico, inspirado en las arenas movedizas del desierto, moqueta modular fabricada en fibra de poliamida de alta calidad, en formato de losetas de 50X50 cm, ideal para instalación en oficinas, implementando el confort en entornos de trabajo, despachos, oficinas, centros de trabajo, Hoteles, centros de congresos, museos, restaurantes, galerías de arte, etc. Moqueta Desso Desert es un pavimento textil resistente, duradero y funcional, con 18 colores disponibles que se adaptan a los diferentes ambientes arquitectónicos, además la gama la gama Desert ofrece una magnífica relación calidad-precio. Textura decoración s.l. distribuye e instala la moqueta Desso Desert en proyectos en toda España, contamos con obras de referencia en Barcelona, Madrid, Valencia, Sevilla, Zaragoza, Málaga, Murcia, Bilbao, A Coruña, Córdoba, Granada, Islas Baleares, Islas Canarias, etc. » Fácil y rápida instalación » Suelo resistente y muy duradero » Resiste sillas de oficina con ruedas » Magnífico diseño orgánico » Confort en áreas de trabajo
