# Parasol referencia AA121 kanopee de Kawneer. Anchura: hasta 3 m por módulo

- Propiedad del archivo: CONSTRUNARIO
- Formato: FIEBDC-3/2012
- Programa: Construnario Versión 3.51
- Fecha de los precios: 17/10/2022
- Divisa: EUR

**AA121Kanopee** u Parasol referencia AA121 kanopee de Kawneer. Anchura: hasta 3 m por módulo
El modelo «Lame» de la oferta de parasoles Kanopée se compone de lamas de aluminio encajadas y fijadas en una ménsula prefabricada con ayuda de piezas en aluminio y de tornillos de acero inoxidable. Cortes rectos de las lamas Ensamblaje mediante tornillos de acero inoxidable Ménsulas prefabricadas para una rápida fijación de las lamas Tapa de acabado que permite que las lamas se posicionen y cierren por sí solas Modelo CADRE El modelo «Cadre» de la oferta de parasoles Kanopée se compone de lamas de aluminio fijadas a una ménsula con posibilidad de inclinación mediante tornillos en acero inoxidable y un marco de acabado en toda la periferia. • Cortes rectos de las lamas • Ensamblaje mediante tornillos de acero inoxidable • Ménsula prefabricada para una rápida fijación de las lamas • Inclinación adaptable a la pendiente de la cubierta de la casa • Ménsula de fijación que permite que las lamas se posicionen y cierren por sí solas • Marco de acabado periférico evolutivo • Integración posible de LEDS en el marco de acabado para reforzar la iluminación y el ambiente exterior
