# Ventana modelo Kalory Speci'al K de Kawneer. Hoja invisible

- Propiedad del archivo: CONSTRUNARIO
- Formato: FIEBDC-3/2012
- Programa: Construnario Versión 3.51
- Fecha de los precios: 17/10/2022
- Divisa: EUR

**KALORY** u Ventana modelo Kalory Speci'al K de Kawneer. Hoja invisible
Aplicación * Construcción nueva * Renovación * Chalé * Vivienda colectiva Tipos de aperturas * Ventana a la francesa de 1 y 2 hojas * Oscilo-batiente tradicional y lógico, 1 y 2 hojas * Fuelle * Puerta-ventana con o sin cerradura, 1 y 2 hojas Las dimensiones máximas por hoja de la ventana KALORY SPECI'AL K son Al 2300 x An 1450 mm, 100 kg máx, por hoja. Rendimientos * Uw hasta 1,2 (Ug = 0,8 W/m²K) * Sw hasta 0,42 * Tlw hasta 0,59 * AEV: A*4 E*9A V*C3 * +6% de superficie acristalada (en relación a una hoja tradicional) Diseño * Diseño recto * Vistas de aluminio reducidas * Batiente central simétrico * Bisagras invisibles * Posible bicoloración * Caja de control empotrada * Umbral reducido
