# Ventana con cúpula de vidrio curvo de VELUX. Fija, sin apertura, vidrio doble

- Propiedad del archivo: CONSTRUNARIO
- Formato: FIEBDC-3/2012
- Programa: Construnario Versión 3.51
- Fecha de los precios: 17/10/2022
- Divisa: EUR

**CFU00200** u Ventana con cúpula de vidrio curvo de VELUX. Fija, sin apertura, vidrio doble
Para una pendiente del tejado de entre 0 y 15° Como parte de nuestra nueva generación de ventanas de cubierta plana, la cúpula de vidrio curvo VELUX es una revolución en el diseño de las ventanas. Su diseño innovador y exclusivo con marco fino y hoja invisible proporciona la máxima luz natural y un atractivo diseño desde el interior del hogar, incluso con la cortina o con el toldo instalado. Además, su diseño curvado proporciona un deslizamiento natural del agua y residuos incluso en pendientes de 0 grados. Área acristalada de máxima luz natural. Excelente eficiencia térmica. Diseño elegante e innovador. Excelente reducción del ruido. Rápida evacuación del agua.
