# Ascensores eléctricos de Magaiz. Para edificios de gran altura

- Propiedad del archivo: CONSTRUNARIO
- Formato: FIEBDC-3/2012
- Programa: Construnario Versión 3.51
- Fecha de los precios: 17/10/2022
- Divisa: EUR

**ASELECMA** u Ascensores eléctricos de Magaiz. Para edificios de gran altura
Los ascensores eléctricos están diseñados para edificios de gran altura o edificios con tráfico medio-alto. El movimiento de estos ascensores se realiza a través de un motor eléctrico que acciona una polea de tracción. Son más eficientes que un elevador tradicional, permitiendo un ahorro energético de entre el 30 y el 60 %. Su movimiento se debe al motor eléctrico que acciona una polea de tracción, directamente (ascensores gearless) o a través de una máquina (ascensores con máquina con reductor). 2. Ahorro energético Los consumos de los ascensores eléctricos son inferiores en los de los ascensores oleodinámicos, especialmente sin son del tipo gearless. 3. Velocidad La velocidad es mayor que cualquier tipo de ascensor, siendo esta entre 0,63 m/sg y 1,6 m/sg. La velocidad estándar para edificios residenciales es de 1 m/sg. 4. Medidas Las dimensiones más habituales de superficie de cabina son: 0,9 m x 1 m para 4 personas (300 Kg), 1,0 m x 1,25 m para 6 personas (450 Kg) y 1,1 m x 1,4 m para 8 personas (600 Kg). Actualmente la parte mecánica ocupa menos espacio en el hueco del ascensor por lo que se puede aprovechar mejor el espacio para obtener unas mayores dimensiones de cabina. 5. Seguridad Según la normativa vigente el ascensor eléctrico cuenta con nuevos requerimientos de resistencia e inflamabilidad de materiales para cabinas, mayor iluminación en cabina, mayor resistencia en las puertas, dispositivos de bloqueo de puertas de cabina y la incorporación de barrera fotoeléctrica completa en las puertas de cabina. 6. Pantallas interactivas En el interior de las cabinas se pueden instalar pantallas que transmiten información al usuario en tiempo real, conexión directa con el servicio de atención 24 horas y también sistemas de detección de averías mediante un mantenimiento preventivo telemático. 7. Colores y acabados Los diseños se pueden adaptar a la estética general del edificio: revestimientos de madera ignífuga, cristal, acero inoxidable y una amplia paleta de colores. Los suelos pueden ser de goma, granito o chapa con diversas variaciones en cata categoría.
