# Vigueta de hormigón pretensada (Simple – T) referencia V1 de Forjados Marfe. Longitud: 1.00m a 3.30m

- Propiedad del archivo: CONSTRUNARIO
- Formato: FIEBDC-3/2012
- Programa: Construnario Versión 3.51
- Fecha de los precios: 17/10/2022
- Divisa: EUR

| Código | Ud | Descripción |
|---|---|---|
| V1MAR | m | Vigueta de hormigón pretensada (Simple – T) referencia V1 de Forjados Marfe. Longitud: 1.00m a 3.30m |
