# Bovedilla de hormigón para forjado pretensado de Forjados Marfe. 60x20x15

- Propiedad del archivo: CONSTRUNARIO
- Formato: FIEBDC-3/2012
- Programa: Construnario Versión 3.51
- Fecha de los precios: 17/10/2022
- Divisa: EUR

| Código | Ud | Descripción |
|---|---|---|
| BOV602015 | u | Bovedilla de hormigón para forjado pretensado de Forjados Marfe. 60x20x15 |
