# Tratamiento hidrófugo para paramentos verticales Eurofilm hidrofugante de Pinturas Eurotex

- Propiedad del archivo: CONSTRUNARIO
- Formato: FIEBDC-3/2012
- Programa: Construnario Versión 3.51
- Fecha de los precios: 17/10/2022
- Divisa: EUR

**EUROFILMH** l Tratamiento hidrófugo para paramentos verticales Eurofilm hidrofugante de Pinturas Eurotex
Tratamiento Hidrófugo para paramentos verticales, que penetra en la base formando grupos hidrorrepelentes (resistentes al agua), manteniendo inalterado el aspecto del soporte. Rendimiento: 1,5-2 m2/litro hasta saturar el poro Acabado Imperceptible Listo al uso
