# Pintura anticondensación Comfortex Thermo de Pinturas Eurotex. Con cualidades aislantes térmico-acústicas

- Propiedad del archivo: CONSTRUNARIO
- Formato: FIEBDC-3/2012
- Programa: Construnario Versión 3.51
- Fecha de los precios: 17/10/2022
- Divisa: EUR

**COMFORTTEXTH** l Pintura anticondensación Comfortex Thermo de Pinturas Eurotex. Con cualidades aislantes térmico-acústicas
Pintura anticondensación de máxima calidad que confiere cualidades aislantes térmico-acústicas. Destaca también como pintura fonoabsorbente. Apto sobre hormigón, cemento, ladrillo, fibrocemento, etc. Excelente resistencia ante condiciones climatológicas adversas Alta durabilidad Acabado blanco semi mate Olor agradable Secado al tacto: 1 h
