# Contador de agua de chorro único, 3/4 3/4 AF de Gatell

- Propiedad del archivo: CONSTRUNARIO
- Formato: FIEBDC-3/2012
- Programa: Construnario Versión 3.51
- Fecha de los precios: 18/10/2022
- Divisa: EUR

**434AF** u Contador de agua de chorro único, 3/4 3/4 AF de Gatell
Totalizador modular; preparado para la recepción de datos de un módulo de comunicación electrónico (por ejemplo radiofrecuencia, M-Bus). Opción preequipado con módulo de comunicación electrónico base r Módulo de radiofrecuencia, plenamente compatible con el sistema de radiofrecuencia de submedidores Sensusbase Residia-M Módulo M-Bus para dispositivos conforme con EN 13757-3 (IEC 870/EN 1434-3) Residia-P Módulo de pulsos para pulsos digitales (p.e. lectura remota) Contador de velocidad de chorro único con arrastre magnético. Protección frente a campos magnéticos conforme a EN 14 154 en todo el área de medición. Apto como contador de agua fría hasta 30°C. Apto como contador de agua caliente hasta 90°C. Posición de montaje: cualquiera, excepto cabeza abajo. Cabezal del contador ajustable para una óptima posición de lectura.
