# Mortero impermeabilizador BME 18002/180L, referencia 70300-001 de Beissier

- Propiedad del archivo: CONSTRUNARIO
- Formato: FIEBDC-3/2012
- Programa: Construnario Versión 3.51
- Fecha de los precios: 18/10/2022
- Divisa: EUR

**70300001** l Mortero impermeabilizador BME 18002/180L, referencia 70300-001 de Beissier
Para impermeabilizar tejados, zócalos, muros de contención, jardineras, paredes exteriores en contacto con tierra húmeda… y en general, todas aquellas zonas en las que se desee impedir el paso del agua. Para impermeabilizar terrazas y balcones, duchas, cuartos de baño,.. para su alicatado posterior. Como protección contra el agua de riego, con posterior alicatado, en los zócalos de las casas. Para sanear antiguos alicatados de balcones y terrazas que siguen estables y resistentes. Para recubrir e impermeabilizar, sin peligro de toxicidad*, depósitos de agua con profundidad inferior a 5 m. que reciben presión del agua desde el interior como piscinas y balsas de agua. Para impermeabilizar tuberías y fosas sépticas. PROPIEDADES Revestimiento flexible de fraguado hidráulico de dos componentes dosificados: Un componente líquido basado en resinas acrílicas, libres de disolventes y un componente cementoso en polvo. Al ser mezclados dan lugar a un mortero impermeabilizante flexible adecuado para la realización de impermeabilizaciones continuas que permite dejarlo como capa de acabado. Totalmente impermeable. No pierde propiedades por la exposición a agua permanente, temperaturas extremas, rayos solares, etc. Gran adherencia sobre soportes cementosos, incluso húmedos, sin necesidad de imprimaciones. Muy flexible, resiste los movimientos de dilatación y contracción del soporte. Capaz de absorber fisuras de hasta 1 mm si se arma con malla. Alta resistencia a aguas agresivas y a la presión. Puede utilizarse como capa de acabado. De uso exterior e interior.
