# Perfil PVC modelo Elegant Infinity de Bersa. 80mm en la hoja y 76mm en marco

- Propiedad del archivo: CONSTRUNARIO
- Formato: FIEBDC-3/2012
- Programa: Construnario Versión 3.51
- Fecha de los precios: 18/10/2022
- Divisa: EUR

**INFINITY** m Perfil PVC modelo Elegant Infinity de Bersa. 80mm en la hoja y 76mm en marco
Elegant, un diseño tecnológico que permite combinar perfiles de diferentes profundidades gracias a su tecnología modular iCOR. Lo más moderno en lo tradicional. Con un diseño clásico combinado con geometría minimalista, este modelo presenta el marco y hoja reforzado con acero. Asimismo, este perfil presenta una junta central para obtener mejor rendimiento ante las condiciones climáticas adversas. Una vez más todo es reciclable al 100%.
