# Perfil PVC de sistema deslizante, modelo iSlide#neo de Bersa. 46 mm en hoja y 70 mm prof. marco

- Propiedad del archivo: CONSTRUNARIO
- Formato: FIEBDC-3/2012
- Programa: Construnario Versión 3.51
- Fecha de los precios: 18/10/2022
- Divisa: EUR

**iSlideneo** m Perfil PVC de sistema deslizante, modelo iSlide#neo de Bersa. 46 mm en hoja y 70 mm prof. marco
iSlide#neo es el sistema deslizante que pone de manifiesto las prestaciones de aislamiento y rigidez de la fibra de vidrio continua.El nuevo sistema deslizante de Thermofibra Deceuninck iSlide#neo permite ofrecer sistemas de 2 y 3 carriles con posibilidades de hasta 6 hojas. Se acabaron las concesiones entre ahorro y diseño. Este sistema, por su esbeltez y elegancia, es la alternativa ideal a las correderas tradicionales y cuenta con todas las cualidades del material de Thermofibra: la durabilidad y las prestaciones de aislamiento más altas del mercado.
