# Masilla transparente líquida a base de resina de poliéster para mármol y granito, R42 de ICR. Para tiempos de trabajo largos

- Propiedad del archivo: CONSTRUNARIO
- Formato: FIEBDC-3/2012
- Programa: Construnario Versión 3.51
- Fecha de los precios: 18/10/2022
- Divisa: EUR

**R42R44** l Masilla transparente líquida a base de resina de poliéster para mármol y granito, R42 de ICR. Para tiempos de trabajo largos
Masilla transparente líquida a base de resina de poliéster para mármol y granito. Particularmente adaptada para el pegado, para los trabajos artísticos y de precisión. Puede ser coloreada fácilmente con colorantes en pasta para poliéster. R42 con endurecedor liquido C08 para tiempos de trabajo largos.
