# Fibras de vidrio en forma de hebras para el refuerzo de los hormigones y morteros, Super fibra AR13 mm de Bigmat

- Propiedad del archivo: CONSTRUNARIO
- Formato: FIEBDC-3/2012
- Programa: Construnario Versión 3.51
- Fecha de los precios: 18/10/2022
- Divisa: EUR

**5392481** kg Fibras de vidrio en forma de hebras para el refuerzo de los hormigones y morteros, Super fibra AR13 mm de Bigmat
Fibras de vidrio en forma de hebras para el refuerzo de los hormigones y morteros, diseñadas para una correcta dispersión en contacto con mezclas acuosas.
