# Mega espuma de poliuretano, referencia 045431 de Blinker. Polimeriza en contacto con la humedad del aire

- Propiedad del archivo: CONSTRUNARIO
- Formato: FIEBDC-3/2012
- Programa: Construnario Versión 3.51
- Fecha de los precios: 18/10/2022
- Divisa: EUR

**045431** u Mega espuma de poliuretano, referencia 045431 de Blinker. Polimeriza en contacto con la humedad del aire
CARACTERÍSTICAS: Espuma expansiva de poliuretano. Polimeriza en contacto con la humedad del aire. Su gas propulsor no contiene HCFC. El bote es suministrado con paso de rosca, para ser utilizado con pistola. APLICACIONES: Permite estancar, aislar, rellenar, obturar y mampostear en los siguientes casos: • Uniones muro-techo. • Tratamiento de espacios de ensamblado y de montaje de elementos prefabricados. • Ventanas de techo y trébedes de chimeneas. • Bloqueo y sellado de marcos de puertas y ventanas. • Pegado y fijación de paneles de aislamiento. • Pasos de cañerías y conductos en muros. Excelente adherencia sobre hormigón, obra, madera, piedra, enlucidos, fibrocemento, metales, espuma de poliuretano, etc. MODO DE USO: Se aplica mediante la pistola y no necesita ningún tipo de preparación. Cubrir el suelo con papel o plástico, con el fin de proteger el lugar de trabajo de eventuales proyecciones. Las superficies deben estar limpias, saneadas, exentas de todo tipo de grasa. Teniendo en cuenta que la Mega Espuma de Poliuretano no adhiere sobre el polietileno, la silicona y el teflón. Sobre soportes porosos vaporizar un poco de agua, para así humedecer la superficie. Agitar enérgicamente el bote 20 a 30 veces. Enroscar la cánula de inyección sobre la válvula. Dosificar la cantidad de espuma deseada, accionando con más o menos fuerza la palanca, y teniendo en cuenta el volumen de expansión de la espuma (2 a 3 veces, en función de la humedad y de la temperatura del ambiente), con relación al volumen a rellenar. Si pasados 60 min, fuera necesario añadir espuma, humedecer antes de una nueva banda de producto. Las capas sucesivas fusionan entre ellas. Su curado es rápido y puede ser manipulada entre 2 y 5 horas después de su aplicación. Cuando se termina hay que limpiar la pistola inmediatamente, se debe usar el limpiador Blinker, después de su limpieza, se debe colocar otro recipiente en la pistola. CARACTERÍSTICAS TÉCNICAS: Densidad in situ: 25-30 kg/m3 Temperatura de servicio: -40 ºC = T = +80 ºC Color: verde claro Contenido: 750 ml Se puede almacenar en lugares frescos y secos hasta 12 meses sin abrir en su envoltorio original.
