# Distanciador de timón, referencia 5251515 de Blinker. 15mm

- Propiedad del archivo: CONSTRUNARIO
- Formato: FIEBDC-3/2012
- Programa: Construnario Versión 3.51
- Fecha de los precios: 18/10/2022
- Divisa: EUR

**5251515** u Distanciador de timón, referencia 5251515 de Blinker. 15mm
Para la separación de armaduras de hormigón, pilares, paredes y unidades prefabricadas. Adecuado para las estructuras verticales. CARACTERÍSTICAS TÉCNICAS: Proporciona recubrimiento en más de una cara con una sola entrada disminuyendo la posibilidad de que el distanciador se desplace de la posición prevista. Dispone de pinza central de agarre para barras de acero corrugado de diferentes medidas. Material: PVC Color: Gris claro que imita el color del hormigón.
