# Aislamiento acústico compuesto por fibras textiles, Boltherm 503 de Boltherm

- Propiedad del archivo: CONSTRUNARIO
- Formato: FIEBDC-3/2012
- Programa: Construnario Versión 3.51
- Fecha de los precios: 18/10/2022
- Divisa: EUR

**BOL503** m2 Aislamiento acústico compuesto por fibras textiles, Boltherm 503 de Boltherm
Composición Aislamiento acústico compuesto por fibras textiles. Principales aplicaciones Uso adecuado en: Suelos y falsos techos Principales beneficios Absorción acústica capacidad e impacto ruido.
